# Fondo de junta de espuma de polietileno, ROUNDEX de Molins

- Propiedad del archivo: CONSTRUNARIO
- Formato: FIEBDC-3/2012
- Programa: Construnario Versión 3.51
- Fecha de los precios: 09/07/2024
- Divisa: EUR

**MOL_ROUNDEX** kg Fondo de junta de espuma de polietileno, ROUNDEX de Molins
Fondo de junta de espuma de polietileno, ROUNDEX de Molins Campos de aplicación: Fondo delimitador de la profundidad de junta para garantizar un correcto factor de junta en función de las características del sellador empleado en: Juntas exteriores de fachada. Juntas de muros de presas. Juntas de pavimentos, juntas de estanqueidad en naves. Sellados de prefabricados pesados y ligeros. Obras de albañilería en general. Acristalamientos. Propiedades: Gran elasticidad. No presenta adherencia al sellador permitiendo el movimiento elástico lateral de la masilla sin tensión en el fondo. Muy baja absorción de agua gracias a su estructura de celda cerrada. Buena resistencia química a los disolventes y productos químicos. Muy buena adaptabilidad, manejo y facilidad de colocación. Proporciona una superficie convexa en la parte inferior del sellado. Muy fácil y económico de colocar proporciona a cambio un control sobre el consumo de la masilla y la calidad y homogeneidad final del sellado. Consumo: Colores: Gris ROUNDEX es un perfil de espuma de polietileno de célula cerrada de sección circular diseñado para su uso como fondo de junta y limitador de profundidad en todo tipo de sellados y juntas frías de dilatación.
