# Aditivo para trabajar a temperaturas bajo cero, SILIKAL ADITIVE ZA de Molins

- Propiedad del archivo: CONSTRUNARIO
- Formato: FIEBDC-3/2012
- Programa: Construnario Versión 3.51
- Fecha de los precios: 09/07/2024
- Divisa: EUR

**MOL_SILADIT** kg Aditivo para trabajar a temperaturas bajo cero, SILIKAL ADITIVE ZA de Molins
Aditivo para trabajar a temperaturas bajo cero, SILIKAL ADITIVE ZA de Molins Campos de aplicación: Aditivo para el endurecimiento a baja temperatura de metacrilato. Propiedades: Consumo: Ver ficha técnica Colores: Incoloro Aditivo para trabajar a temperaturas bajo cero.
