# Catalizador dibenzoyl peroxide 50%, SILIKAL HARDENING PWD de Molins

- Propiedad del archivo: CONSTRUNARIO
- Formato: FIEBDC-3/2012
- Programa: Construnario Versión 3.51
- Fecha de los precios: 09/07/2024
- Divisa: EUR

**MOL_SILHARPWD** kg Catalizador dibenzoyl peroxide 50%, SILIKAL HARDENING PWD de Molins
Catalizador dibenzoyl peroxide 50%, SILIKAL HARDENING PWD de Molins Campos de aplicación: Iniciador de la reacción química. Propiedades: Consumo: Ver ficha técnica Colores: Polvo blanco Aditivo endurecedor.
