# Imprimacion metacrilato para soportes cementosos, SILIKAL R 52 de Molins

- Propiedad del archivo: CONSTRUNARIO
- Formato: FIEBDC-3/2012
- Programa: Construnario Versión 3.51
- Fecha de los precios: 09/07/2024
- Divisa: EUR

**MOL_SILR52** kg Imprimacion metacrilato para soportes cementosos, SILIKAL R 52 de Molins
Imprimacion metacrilato para soportes cementosos, SILIKAL R 52 de Molins Campos de aplicación: Imprimación adherente sobre sustratos de hormigón y cemento. Propiedades: Consumo: 0,4 Kg/m2 Colores: Incoloro Imprimacion metacrilato para soportes cementosos.
