# Resina metacrilato para soportes húmedos, SILIKAL R 554 de Molins

- Propiedad del archivo: CONSTRUNARIO
- Formato: FIEBDC-3/2012
- Programa: Construnario Versión 3.51
- Fecha de los precios: 09/07/2024
- Divisa: EUR

**MOL_SILR554** kg Resina metacrilato para soportes húmedos, SILIKAL R 554 de Molins
Resina metacrilato para soportes húmedos, SILIKAL R 554 de Molins Campos de aplicación: Resina de imprimación para soportes cementosos ligeramente húmedos. Para aplicación principalmente en zonas de clima más frío. Propiedades: Consumo: 0,4 Kg/m2 Colores: Incoloro Resina metacrilato para soportes húmedos
