# Sellado metacrilato, SILIKAL R71 de Molins

- Propiedad del archivo: CONSTRUNARIO
- Formato: FIEBDC-3/2012
- Programa: Construnario Versión 3.51
- Fecha de los precios: 09/07/2024
- Divisa: EUR

**MOL_SILR71** kg Sellado metacrilato, SILIKAL R71 de Molins
Sellado metacrilato, SILIKAL R71 de Molins Campos de aplicación: Alta dureza y buena resistencia a los productos químicos. Propiedades: Consumo: Ver ficha técnica Colores: Incoloro Sellado metacrilato
