# Imprimación metacrilato para capas finas pigmentadas, soportes absorventes y no absorventes, SILIKAL RU 380 de Molins

- Propiedad del archivo: CONSTRUNARIO
- Formato: FIEBDC-3/2012
- Programa: Construnario Versión 3.51
- Fecha de los precios: 09/07/2024
- Divisa: EUR

**MOL_SILRU380** kg Imprimación metacrilato para capas finas pigmentadas, soportes absorventes y no absorventes, SILIKAL RU 380 de Molins
Imprimación metacrilato para capas finas pigmentadas, soportes absorventes y no absorventes, SILIKAL RU 380 de Molins Campos de aplicación: Muy buena adhesión sobre metales como acero no tratado, acero inoxidable (V2A), aluminio y chapa galvanizada y otros sustratos no absorbentes. Propiedades: Consumo: Ver ficha técnica Colores: Incoloro Imprimación metacrilato para capas finas pigmentadas, soportes absorbentes y no absorbentes.
