# Cemento cola para la fijación de cerámica y gres, VAT® de Molins

- Propiedad del archivo: CONSTRUNARIO
- Formato: FIEBDC-3/2012
- Programa: Construnario Versión 3.51
- Fecha de los precios: 09/07/2024
- Divisa: EUR

**MOL_VAT** kg Cemento cola para la fijación de cerámica y gres, VAT® de Molins
Cemento cola para la fijación de cerámica y gres, VAT® de Molins Campos de aplicación: Colocación de baldosa cerámica y gres, de absorción media (>3%) y de longitud de lado más largo inferior o igual a 30 cm, en pavimentos y revestimientos interiores sobre soportes de mortero de cemento. Propiedades: Gran adherencia Facilidad de aplicación. No necesita mojar el soporte. Excelente grado de retención de agua. Consumo: 3 Kg / m2 Colores: Blanco, gris El cemento cola VAT® está formulado a base de cemento, áridos seleccionados y aditivos orgánicos que mejoran la trabajabilidad, retención de agua y adherencia del cemento cola.
