# Adhesivo reactivo elástico de altas prestaciones para baldosas cerámicas y materiales pétreos, VAT® ELÁSTIC de Molins

- Propiedad del archivo: CONSTRUNARIO
- Formato: FIEBDC-3/2012
- Programa: Construnario Versión 3.51
- Fecha de los precios: 09/07/2024
- Divisa: EUR

**MOL_VATELAS** kg Adhesivo reactivo elástico de altas prestaciones para baldosas cerámicas y materiales pétreos, VAT® ELÁSTIC de Molins
Adhesivo reactivo elástico de altas prestaciones para baldosas cerámicas y materiales pétreos, VAT® ELÁSTIC de Molins Campos de aplicación: Colocación con elevada elasticidad y adherencia de baldosas cerámicas, gres, mármol, piedras naturales, con y sin absorción, sobre soportes deformables, absorbentes y no absorbentes, tanto interior como exterior. En cerámicas con microporosidades verificar la limpieza o consultar con el Servicio de Asistencia Técnica (SAT). Colocación de baldosas cerámicas sobre soportes de hormigón, metal, pavimentos epoxi, poliuretano, madera, etc. Especial para la colocación de cerámica sobre piscinas de poliéster. Propiedades: Muy buena aplicabilidad y tixotropía. Excelente adherencia sobre cualquier tipo de soporte. Elevada resistencia mecánica y elasticidad. Total estanqueidad. Durabilidad en su colocación. Consumo: El consumo aproximado de VAT® ELÁSTIC es de 1,2-1,5 kg/m2 en función del tipo de colocación y de la llana utilizada. Colores: Blanco El adhesivo de altas prestaciones VAT® ELÁSTIC es un producto bi-componente a base de arenas silíceas seleccionadas, pigmentos estables, aditivos y resinas especiales, que endurece por reacción química sin perdida de volumen.
