# Cemento cola para la fijación de Cerámica sobre soporte de yeso, VAT® ESPECIAL YESO de Molins

- Propiedad del archivo: CONSTRUNARIO
- Formato: FIEBDC-3/2012
- Programa: Construnario Versión 3.51
- Fecha de los precios: 09/07/2024
- Divisa: EUR

**MOL_VATESYESO** kg Cemento cola para la fijación de Cerámica sobre soporte de yeso, VAT® ESPECIAL YESO de Molins
Cemento cola para la fijación de Cerámica sobre soporte de yeso, VAT® ESPECIAL YESO de Molins Campos de aplicación: Colocación en revestimientos interiores de baldosas de absorción media (>3%), sobre enlucidos de yeso tradicional o paneles prefabricados de yeso. Propiedades: Gran adherencia Facilidad de aplicación. No necesita mojar el soporte. Consumo: 3 Kg / m2 Colores: Blanco (Antes PAM® ESPECIAL YESO) El cemento cola VAT® ESPECIAL YESO está formulado a base de cemento, áridos seleccionados y aditivos orgánicos que mejoran la trabajabilidad, retención de agua y adherencia del cemento cola.
