# Cemento cola de altas prestaciones especialmente recomendado para piscinas y placas de cartón yeso, VAT® EXTRA de Molins

- Propiedad del archivo: CONSTRUNARIO
- Formato: FIEBDC-3/2012
- Programa: Construnario Versión 3.51
- Fecha de los precios: 09/07/2024
- Divisa: EUR

**MOL_VATEXTRA** kg Cemento cola de altas prestaciones especialmente recomendado para piscinas y placas de cartón yeso, VAT® EXTRA de Molins
Cemento cola de altas prestaciones especialmente recomendado para piscinas y placas de cartón yeso, VAT® EXTRA de Molins Campos de aplicación: Colocación de baldosa cerámica, mosaicos, mármol, etc., en pavimentos exteriores e interiores, y revestimientos interiores sobre soportes de mortero de cemento o placas de cartón yeso. Propiedades: Gran adherencia Facilidad de aplicación. No necesita mojar el soporte Excelente impermeabilidad. Consumo: 3 Kg / m2 Colores: Blanco, gris El cemento cola VAT® EXTRA está formulado a base de cemento, áridos seleccionados, aditivos orgánicos y resinas que mejoran la trabajabilidad, retención de agua y adherencia del cemento cola.
