# Cemento cola de altas prestaciones para la fijación de piezas cerámicas, con o sin absorción. Deslizamiento nulo, alto tiempo abierto, VAT® EXTRA PLUS PORCELÁNICO de Molins

- Propiedad del archivo: CONSTRUNARIO
- Formato: FIEBDC-3/2012
- Programa: Construnario Versión 3.51
- Fecha de los precios: 09/07/2024
- Divisa: EUR

**MOL_VATEXTRAPOR** kg Cemento cola de altas prestaciones para la fijación de piezas cerámicas, con o sin absorción. Deslizamiento nulo, alto tiempo abierto, VAT® EXTRA PLUS PORCELÁNICO de Molins
Cemento cola de altas prestaciones para la fijación de piezas cerámicas, con o sin absorción. Deslizamiento nulo, alto tiempo abierto, VAT® EXTRA PLUS PORCELÁNICO de Molins Campos de aplicación: Colocación de baldosas de cerámica, gres, mármol, con o sin absorción, en pavimentos y revestimientos interiores, sobre soportes de mortero de cemento, hormigón o placas de cartón yeso (hasta formatos < 2.000 cm2). Colocación de baldosas de pequeño formato (<1.000 cm²) de cerámica, gres, mármol, con o sin absorción, en pavimentos exteriores. Colocación de baldosas de grandes formatos (<2.000 cm2) se recomienda utilizar VAT® PORCELÁNICO FLEX. Para la aplicación en fachadas se recomienda utilizar VAT® FLEXIBLE, PAM® FLEX, VAT® FLEX RAPID o PAM® SUPERFLEX COMPACT. Propiedades: Gran poder de adherencia. Apto para inmersión en agua Deslizamiento nulo Consumo: Encolado simple: ~ 3 Kg/m2 Doble encolado: ~ 5 Kg/m2. Colores: Blanco El adhesivo VAT® EXTRA PLUS PORCELÁNICO está formulado a base de cemento, áridos seleccionados, aditivos orgánicos y resinas que mejoran la trabajabilidad, retención de agua y adherencia del cemento cola
