# Adhesivo deformable de altas prestaciones y fraguado rápido. Recomendado para la colocación de mármol y piedra natural, sin aparición de eflorescencia, VAT® FLEX RAPID de Molins

- Propiedad del archivo: CONSTRUNARIO
- Formato: FIEBDC-3/2012
- Programa: Construnario Versión 3.51
- Fecha de los precios: 09/07/2024
- Divisa: EUR

**MOL_VATFLERAPID** kg Adhesivo deformable de altas prestaciones y fraguado rápido. Recomendado para la colocación de mármol y piedra natural, sin aparición de eflorescencia, VAT® FLEX RAPID de Molins
Adhesivo deformable de altas prestaciones y fraguado rápido. Recomendado para la colocación de mármol y piedra natural, sin aparición de eflorescencia, VAT® FLEX RAPID de Molins Campos de aplicación: Colocación de mármol, granito, piedra natural y piedra artificial, en interiores y exteriores, sobre soportes de mortero de cemento y hormigón. Colocación de baldosas de cerámica y gres porcelánico, en interiores y exteriores, sobre soportes de mortero de cemento, hormigón, yeso ó placas de cartón-yeso. Pavimentos de tráfico intenso donde se requiera una rápida puesta en servicio. Aplicación para superposición sobre antiguos revestimientos y pavimentos de gres. Colocación de pavimentos sobre instalaciones de calefacción radiante o sistemas de refrigeración. Propiedades: Evita la aparición de manchas y eflorescencias. Rápido endurecimiento. Puesta en servicio a las 4 horas. Deslizamiento nulo Consumo: El consumo aproximado de VAT® FLEX RAPID depende del tipo de encolado: Encolado simple: ~ 3 Kg/m2. Doble encolado: ~ 5 Kg/m2. Colores: Blanco, gris El adhesivo al cuarzo de altas prestaciones VAT® FLEX RAPID está desarrollado a base de aditivos específicos que confieren una excelente trabajabilidad, elevada tixotropía, nulo deslizamiento y óptima adherencia, además de una rápida puesta en servicio.
