# Cemento cola deformable especial para la colocación en fachadas y sobre calefacción radiante, VAT® FLEXIBLE de Molins

- Propiedad del archivo: CONSTRUNARIO
- Formato: FIEBDC-3/2012
- Programa: Construnario Versión 3.51
- Fecha de los precios: 09/07/2024
- Divisa: EUR

**MOL_VATFLEX** kg Cemento cola deformable especial para la colocación en fachadas y sobre calefacción radiante, VAT® FLEXIBLE de Molins
Cemento cola deformable especial para la colocación en fachadas y sobre calefacción radiante, VAT® FLEXIBLE de Molins Campos de aplicación: Colocación de baldosa cerámica, gres, mármol, con o sin absorción, en exteriores e interiores, sobre soportes de mortero de cemento, hormigón o placas de cartón yeso. Pavimentos de tránsito intenso. Revestimiento de fachadas. Gracias a su flexibilidad es capaz de resistir los choques térmicos y los pequeños movimientos diferenciales producidos por el soporte. Aplicación para superposición sobre antiguos revestimientos y pavimentos de gres. Colocación de pavimentos sobre instalaciones de calefacción radiante o sistemas de refrigeración. Propiedades: Consumo: Encolado simple: ~ 3 kg/m2. Doble encolado: ~ 5 kg/m2. Colores: Blanco, gris El cemento cola VAT®.FLEXIBLE está formulado a base de cemento, áridos seleccionados, aditivos orgánicos y resinas que mejoran la trabajabilidad, retención de agua y adherencia del cemento cola.
