# Adhesivo tecnológico al cuarzo para la fijación de cerámica y gres, VAT® PLUS de Molins

- Propiedad del archivo: CONSTRUNARIO
- Formato: FIEBDC-3/2012
- Programa: Construnario Versión 3.51
- Fecha de los precios: 09/07/2024
- Divisa: EUR

**MOL_VATPLUS** kg Adhesivo tecnológico al cuarzo para la fijación de cerámica y gres, VAT® PLUS de Molins
Adhesivo tecnológico al cuarzo para la fijación de cerámica y gres, VAT® PLUS de Molins Campos de aplicación: Colocación de baldosas de cerámica y gres, de absorción media (>3%) en pavimentos y revestimientos interiores, y pavimentos exteriores sobre soportes de cemento o de yeso tradicional. Para la aplicación en fachadas se recomienda utilizar PAM® FLEX / VAT® FLEX RAPID o PAM® SUPERFLEX COMPACT. Para la aplicación en baldosa cerámica de baja absorción <3%, se recomienda utilizar VAT® PORCELANICO FLEX. Propiedades: Óptimo poder de adherencia. Elevada tixotropía. Deslizamiento nulo. Elevado tiempo abierto. Facilidad de aplicación. Consumo: 3 Kg / m2 Colores: Blanco (Antes PAM® PLUS) El adhesivo tecnológico al cuarzo VAT® PLUS está desarrollado a base de aditivos especificos que confieren una excelente trabajabilidad, elevada tixotropía, nulo deslizamiento y óptima adherencia entre soporte y pieza cerámica.
