# Adhesivo cementoso de ligantes mixtos especial para lacolocación de piezas con y sin absorción, de gran formato y rectificados, VAT® PORCELANICO FLEX de Molins

- Propiedad del archivo: CONSTRUNARIO
- Formato: FIEBDC-3/2012
- Programa: Construnario Versión 3.51
- Fecha de los precios: 09/07/2024
- Divisa: EUR

**MOL_VATPORFLEX** kg Adhesivo cementoso de ligantes mixtos especial para lacolocación de piezas con y sin absorción, de gran formato y rectificados, VAT® PORCELANICO FLEX de Molins
Adhesivo cementoso de ligantes mixtos especial para lacolocación de piezas con y sin absorción, de gran formato y rectificados, VAT® PORCELANICO FLEX de Molins Campos de aplicación: Colocación de baldosas de cerámica, gres, mármol, con o sin absorción, en pavimentos exteriores e interiores, y en revestimientos interiores, sobre soportes de mortero de cemento, hormigón o placas de cartón yeso. Pavimentos de tráfico intenso. Proporciona una gran adherencia, así como altas resistencias a la compresión y al cizallamiento, para poder soportar las cargas y esfuerzos creados por la circulación de tráfico intenso. Aplicación sobre antiguos pavimentos de gres. Especialmente indicado para piezas de gran formato y rectificados (<3600 cm2). Colocación en pavimentos sobre instalaciones de calefacción radiante. Propiedades: Tecnología Flex. Apto para inmersión en agua. Deslizamiento nulo. Consumo: Encolado simple 3 Kg/m2 Doble encolado: 5 Kg/m2 Colores: Blanco, gris El adhesivo VAT® PORCELÁNICO FLEX está formulado a base de cemento, áridos seleccionados, aditivos orgánicos y resinas que mejoran la trabajabilidad, retención de agua y adherencia del cemento cola.
