# Cemento cola para la fijación de cerámica y gres, VAT® SUPER de Molins

- Propiedad del archivo: CONSTRUNARIO
- Formato: FIEBDC-3/2012
- Programa: Construnario Versión 3.51
- Fecha de los precios: 09/07/2024
- Divisa: EUR

**MOL_VATSUPER** kg Cemento cola para la fijación de cerámica y gres, VAT® SUPER de Molins
Cemento cola para la fijación de cerámica y gres, VAT® SUPER de Molins Campos de aplicación: Colocación de baldosa cerámica de absorción media (> 3%) en pavimentos y revestimientos interiores, y pavimentos exteriores. Propiedades: Gran adherencia Facilidad de aplicación. Consumo: Encolado simple 3 Kg/m2 Doble encolado: 5 Kg/m2 Colores: Blanco, gris El cemento cola VAT®SUPER está formulado a base de cemento, áridos seleccionados, aditivos orgánicos y resinas sintéticas que, mezclado con agua, le proporciona una excelente trabajabilidad, tiempo abierto y adherencia en diferentes condiciones climáticas.
