# Cemento cola flexible de altas prestaciones para la colocación en fachadas, VAT® SUPERFLEX de Molins

- Propiedad del archivo: CONSTRUNARIO
- Formato: FIEBDC-3/2012
- Programa: Construnario Versión 3.51
- Fecha de los precios: 09/07/2024
- Divisa: EUR

**MOL_VATSUPERF** kg Cemento cola flexible de altas prestaciones para la colocación en fachadas, VAT® SUPERFLEX de Molins
Cemento cola flexible de altas prestaciones para la colocación en fachadas, VAT® SUPERFLEX de Molins Campos de aplicación: Colocación de baldosas de cerámica, gres, mármol, con o sin absorción, en exteriores e interiores, sobre soportes de mortero de cemento, hormigón o placas de cartón yeso. Pavimentos de tráfico intenso. Proporciona una gran adherencia y altas resistencia al cizallamiento, para poder soportar las cargas y esfuerzos creados por la circulación de tráfico intenso. Colocación de cerámica en fachadas, incluso con colores oscuros. Aplicación sobre antiguos revestimientos y pavimentos de gres. Colocación de pavimentos sobre instalaciones de calefacción radiante o sistemas de refrigeración. Especial para la colocación de cerámica en el Sistema Propam Aisterm Ceram. Propiedades: Altamente deformable. Apto para inmersión en agua. Deslizamiento nulo. Consumo: El consumo aproximado de VAT®.SUPERFLEX depende del tipo de encolado: Encolado simple: ~ 3 Kg/m2. Doble encolado: ~ 5 Kg/m2. Colores: Gris, blanco El adhesivo VAT® SUPERFLEX está formulado a base de cemento, áridos seleccionados, aditivos orgánicos y resinas que confieren una excelente trabajabilidad, nulo deslizamiento, alta adherencia y elevada deformabilidad del cemento cola
