# Sistema de eliminación de humedades por capilaridad interior, Propam Water Stop de Molins

- Propiedad del archivo: CONSTRUNARIO
- Formato: FIEBDC-3/2012
- Programa: Construnario Versión 3.51
- Fecha de los precios: 09/07/2024
- Divisa: EUR

**PROSTOPWATERWAL** m2 Sistema de eliminación de humedades por capilaridad interior, Propam Water Stop de Molins
Sistema de eliminación de humedades por capilaridad interior, Propam Water Stop de Molins Eliminación de humedades por capilaridad interior mediante sistema PROPAM STOP WATER WALL de MOLINS, previa preparación de soporte eliminando morteros y pinturas degradadas y hasta medio metro por encima de la línea de los efectos de la humedad capilar en el muro. Realizado de taladros de 10 mm ligeramente inclinados a menos de 10 cm de la base y equidistantes a 10 cm, procurando que su profundidad pase de la mitad del muro y que se realice en el llagueado. Aplicación de barrera química hidrófuga en base siloxanos para el tratamiento de humedades por capilaridad por difusión del producto en la porosidad del muro PROPAM CREAM de MOLINS. Pasadas 24-48 horas, regularización e impermeabilización con 10 mm de mortero sulforresistente, impermeabilizante de hormigón y mampostería para la presión directa y contrapresión de agua en capa gruesa, PROPAM IMPE CAPA GRUESA de Molins cumpliendo con EN 1504-2. Cubrir como mortero de capa fina altamente decorativo, flexible y transpirable de estuco fino de cal en acabado fratasado de Clase CR-CSI-W2 (UNE-EN 998-1). Barrera de impermeabilización por inyección intramuro para cortar la subida de humedad por capilaridad, revestida con mortero impermeable y acabado con mortero de cal decorativo y transpirable. Productos asociados: 1- Soporte dañado: 3- PROPAM CREAM, 5- PROPAM CAL NATURE; 2- Soporte de ladrillo: 4- PROPAM IMPE CAPA GRUESA
