# Sistema autonivelante para pavimentos de uso industrial con acabado cerámico, Propam Level Industrial Tile de Molins

- Propiedad del archivo: CONSTRUNARIO
- Formato: FIEBDC-3/2012
- Programa: Construnario Versión 3.51
- Fecha de los precios: 09/07/2024
- Divisa: EUR

**PROLEVINSTILE** m2 Sistema autonivelante para pavimentos de uso industrial con acabado cerámico, Propam Level Industrial Tile de Molins
Sistema autonivelante para pavimentos de uso industrial con acabado cerámico, Propam Level Industrial Tile de Molins Nivelación de pavimento industrial con acabado cerámico mediante el Sistema PROPAM LEVEL INDUSTRIAL TILE de MOLINS, compuesto por PROPAM GRIP + imprimación monocomponente universal a base de resinas acrílicas en dispersión y áridos silíceos de cuarzo, promotor de adherencia y regulador de absorción para la aplicación de pavimentos y revestimientos cementosos y adhesivos de cerámica sobre todo tipo de soportes absorbentes, no absorbentes, yesos, anhidrita, metal, madera, tanto en interior como en exterior, aplicación de mortero autonivelante cementoso de la Gama Betolevel para la regularización, reparación y nivelación, en función del espesor, de pavimentos industriales interiores y exteriores, de rápido endurecimiento, sin fisuras, con elevadas resistencias mecánicas, de aplicación mediante vertido o bombeo y aptos para sistemas de calefacción radiante, clasificados según UNE-EN 13813, solado cerámico tipo XX colocado con PAM® ECOGEL FLEX, adhesivo cementoso mejorado, de deslizamiento vertical nulo, tiempo abierto prolongado, deformable, con fibras y libre de polvo, clasificado como C2TES1 según UNE-EN 12004-1 y relleno de junta de colocación mediante BORADA® EPOLUXE mortero decorativo bicomponente a base de resinas reactivas, de fácil limpieza, bacteriostático, fungicida, con total uniformidad de color y elevadas resistencias mecánicas y químicas, especialmente diseñado para el relleno de juntas desde 1 hasta 15 mm ancho entre piezas cerámicas en cualquier tipo de pavimento o revestimiento, tanto en interior como en exterior, clasificado como RG según UNE-EN 13888. Nivelación de pavimentos de uso industrial con mortero autonivelante cementoso de altas resistencias y endurecimiento rápido, con acabado cerámico y rejuntado con mortero epoxi antiácido de elevadas prestaciones, bacteriostático y fungicida. Productos asociados: 1- Soporte de mortero u hormigón, 2- PROPAM GRIP +, 3- GAMA BETOLEVEL, 4- PAM ECOGEL FLEX, 5- Plaqueta de cerámica, 6- BORADA EPOLUXE
