# Sistema de impermeabilización de losas de hormigón, Propam Stop Water Slab de Molins

- Propiedad del archivo: CONSTRUNARIO
- Formato: FIEBDC-3/2012
- Programa: Construnario Versión 3.51
- Fecha de los precios: 09/07/2024
- Divisa: EUR

**PROSTOWATSLAB** m2 Sistema de impermeabilización de losas de hormigón, Propam Stop Water Slab de Molins
Sistema de impermeabilización de losas de hormigón, Propam Stop Water Slab de Molins Impermeabilización de losa de hormigón mediante sistema PROPAM STOP WATER SLAB de Molins consistente en el espolvoreo de mortero de impermeabilización por cristalización en la red capilar, PROPAM CRISTAL con un consumo entre 1,0 y 1,5 Kg/m2, antes del vertido de la losa de hormigón, adecuado para su aplicación sobre soportes de hormigón y mortero tanto a presión directa como a contrapresión, con una adherencia mínima sobre el hormigón > 1 N/mm2 y hasta 10 atm de contrapresión y de 11 atm a presión directa. Una vez finalizado el hormigonado y todavía en fresco, espolvoreo de nuevo con mortero PROPAM CRISTAL para penetrar en la red capilar del hormigón y así finalizar la ejecución en “sistema sándwich", con consumo entre 1,0 y 1,5 Kg/m2 en esta nueva capa. Sistema de impermeabilización de losa de hormigón por espolvoreo en ambas caras “sistema sándwich” con mortero de efecto puzolánico que cristaliza en la red capilar del hormigón PROPAM CRISTAL. Productos asociados: 1- Hormigón de limpieza, 3- Losa de hormigón, 2- PROPAM CRISTAL
