# Sistema de impermeabilización de piscinas nuevas o rehabilitación superficial de bloque, mortero u hormigón en acabado cerámico, Propam Stop Water Pool Tile de Molins

- Propiedad del archivo: CONSTRUNARIO
- Formato: FIEBDC-3/2012
- Programa: Construnario Versión 3.51
- Fecha de los precios: 09/07/2024
- Divisa: EUR

**PROSTOPWATPOOT** m2 Sistema de impermeabilización de piscinas nuevas o rehabilitación superficial de bloque, mortero u hormigón en acabado cerámico, Propam Stop Water Pool Tile de Molins
Sistema de impermeabilización de piscinas nuevas o rehabilitación superficial de bloque, mortero u hormigón en acabado cerámico, Propam Stop Water Pool Tile de Molins Impermeabilización de vaso de piscina, recrecido de mortero o cerámica, con sistema PROPAM STOP WATER POOL TILE, mediante la preparación o regularización superficial si fuera necesaria con mortero de reparación no estructural PROPAM REPAR TECHNO 20. Una vez fraguado, aplicación de mortero hidráulico de recubrimiento flexible impermeabilizante formulado a base de cemento, áridos seleccionados, y resinas impermeabilizantes especiales, PROPAM IMPE FLEX de MOLINS, apto a presión y contrapresión hasta 10 atm, aplicado en dos manos en un espesor mínimo de 2 mm y reforzado con malla de fibra de vidrio BETOFIBER GLASS. Colocar banda elástica BETOTAPE SEAL en caso de juntas de dilatación, grietas vivas y uniones de paramento vertical y horizontal. Producto que cumple con los requerimientos de la norma EN 1504_2 y está clasificado como CM O1 P según norma EN 14891, como impermeabilizante flexible bajo cerámica. Al cabo al menos de 24 horas, colocación de gresite, baldosa cerámica bajo formato con adhesivo cementoso mejorado, de deslizamiento nulo, tiempo abierto prolongado, deformable, con fibras y libre de polvo, clasificado como C2TES1 según UNE-EN 12004-1, PAM® ECOGEL FLEX de MOLINS. Pasadas al menos 24 horas, rejuntado con mortero cementoso mejorado coloreado de elevadas prestaciones, de absorción de agua reducida, alta resistencia a la abrasión, hidrorrepelente, con efecto antimoho y sin fisuras, especialmente diseñado para el relleno de juntas desde 1 hasta 8 mm de ancho entre piezas cerámicas en cualquier tipo de pavimento, clasificado como CG2WA según UNE-EN 13888, BORADA® CHROMA de MOLINS. Impermeabilización de piscinas fabricadas en bloque, mortero u hormigón con mortero hidráulico flexible y sus elementos auxiliares, con acabado cerámico y rejuntado con mortero de junta cementosa de elevadas prestaciones. Productos asociados: 1- Soporte, 2- PROPAM® REPAR TECHNO 20, 3- PROPAM® IMPE FLEX, 4- BETOFIBER GLASS, 5- PAM ECOGEL FLEX, 6- Gresite, 7- BORADA® CHROMA
