# Sistema de recrecido cementoso para pavimentos de uso industrial con acabado cerámico, Propam Pavement Tile de Molins

- Propiedad del archivo: CONSTRUNARIO
- Formato: FIEBDC-3/2012
- Programa: Construnario Versión 3.51
- Fecha de los precios: 09/07/2024
- Divisa: EUR

**PROPAVTILE** m2 Sistema de recrecido cementoso para pavimentos de uso industrial con acabado cerámico, Propam Pavement Tile de Molins
Sistema de recrecido cementoso para pavimentos de uso industrial con acabado cerámico, Propam Pavement Tile de Molins Nivelación de pavimento industrial con acabado cerámico mediante Sistema PROPAM PAVEMENT TILE de MOLINS, compuesto por mortero de recrecido monocomponente cementoso PROPAM RECRECIDO PRONTO para pavimentos interiores y exteriores de fraguado normal, retracción compensada y secado rápido en espesores desde 10 hasta 80 mm, clasificado como CT-C25-F5 según UNE-EN 13813. Solado cerámico colocado con PAM ECOGEL FLEX adhesivo cementoso mejorado, de deslizamiento vertical nulo, tiempo abierto prolongado, deformable, con fibras y libre de polvo, clasificado como C2TES1 según UNE-EN 12004-1. Rejuntado posterior mediante BORADA EPOLUXE, mortero decorativo bicomponente a base de resinas reactivas, de fácil limpieza, bacteriostático, fungicida, con total uniformidad de color y elevadas resistencias mecánicas y químicas, especialmente diseñado para el relleno de juntas desde 1 hasta 15 mm de ancho entre piezas cerámicas en cualquier tipo de pavimento o revestimiento, tanto en interior como en exterior, clasificado como RG según UNE-EN 13888. Nivelación de pavimentos de uso industrial con mortero de recrecido cementoso de elevadas resistencias y endurecimiento rápido, con acabado cerámico y rejuntado con mortero epoxi antiácido de elevadas prestaciones, bacteriostático y fungicida. Productos asociados: 1- Soporte de hormigón, 2- Barrera de vapor/ lámina de polietileno/membrana, 3- PROPAM RECRECIDO PRONTO, 4- PAM ECOGEL FLEX, 5- PLAQUETA CERÁMICA, 6- BORADA EPOLUXE
