# Sistema para la realización de recrecido de pavimentos acabado epoxi, Propam Pavement Epo de Molins

- Propiedad del archivo: CONSTRUNARIO
- Formato: FIEBDC-3/2012
- Programa: Construnario Versión 3.51
- Fecha de los precios: 09/07/2024
- Divisa: EUR

**PROPAVEPO** m2 Sistema para la realización de recrecido de pavimentos acabado epoxi, Propam Pavement Epo de Molins
Sistema para la realización de recrecido de pavimentos acabado epoxi, Propam Pavement Epo de Molins Nivelación de pavimento industrial con acabado epoxi mediante Sistema PROPAM PAVEMENT EPO de Molins compuesto por PROPAM RECRECIDO PRONTO, mortero de recrecido monocomponente cementoso de fraguado normal, retracción compensada y secado rápido en espesores desde 10 mm hasta 80 mm, clasificado como CT-C25 F5. Imprimación bicomponente de resina epoxy 100% sólidos y baja viscosidad, libre de disolventes BETOPOX PRIMER para la realización de pavimento a base de resina epoxi pigmentada sin disolventes. Acabado mediante revestimiento protector en pavimentos industriales, garajes, talleres, naves, cocinas industriales, almacenes, etc., de hormigón o mortero sometidos a altas cargas, de elevadas resistencias mecánicas, químicas a bases y ácidos diluidos, carburantes, aceites y aguas residuales, a la abrasión y al impacto, con BETOPOX 92 AR clasificado como SR-AR1-B1,5-IR4 según UNE-EN 13813 de MOLINS. Nivelación de pavimentos de uso industrial con mortero de recrecido cementoso de elevadas resistencias y endurecimiento rápido, con acabado protector de resinas epoxi antiácidas y de elevadas resistencias mecánicas, químicas a bases y ácidos diluidos, carburantes, aceites y aguas residuales, así como a la abrasión y al impacto. Productos asociados: 1- Soporte de hormigón, 3- PROPAM RECRECIDO PRONTO, 2- PROPAM GRIP +, 4- BETOPOX PRIMER, 5- BETOPOX 92AR
