# Sistema autonivelante para pavimentos de uso industrial con acabado epoxi, Propam Level Industrial Epo de Molins

- Propiedad del archivo: CONSTRUNARIO
- Formato: FIEBDC-3/2012
- Programa: Construnario Versión 3.51
- Fecha de los precios: 09/07/2024
- Divisa: EUR

**PROLEVEINDUSEPO** m2 Sistema autonivelante para pavimentos de uso industrial con acabado epoxi, Propam Level Industrial Epo de Molins
Sistema autonivelante para pavimentos de uso industrial con acabado epoxi, Propam Level Industrial Epo de Molins Nivelación de pavimento industrial con acabado epoxi mediante Sistema PROPAM LEVEL INDUSTRIAL EPO de Molins compuesto por Imprimación minicomponente universal a base de resinas acrílicas en dispersión y áridos silíceos de cuarzo, promotor de adherencia y regulador de absorción para la aplicación de pavimentos y revestimientos cementosos y adhesivos de cerámica sobre todo tipo de soportes absorbentes, no absorbentes, yesos, anhidrita, metal, madera, tanto en interior como en exterior PROPAM GRIP +. Aplicación de mortero cementoso de la GAMA BETOLEVEL para la regularización, reparación y nivelación, en función del espesor, de pavimentos industriales interiores, de rápido endurecimiento, sin fisuras, con elevadas resistencias mecánicas, de aplicación mediante vertido o bombeo, clasificados según UNE-EN 13813. Imprimación bicomponente de resina epoxy 100% sólidos y baja viscosidad, libre de disolventes BETOPOX PRIMER para la realización de pavimento decorativo a base de resina epoxi pigmentada sin disolventes como revestimiento de acabado protector en pavimentos industriales, garajes, talleres, naves, almacenes, etc., de hormigón o mortero sometidos a altas cargas, de elevadas resistencias mecánicas, químicas a bases y ácidos diluidos carburantes, aceites y aguas residuales, a la abrasión y al impacto, BETOPOX 92 AR clasificado como SR-AR1-B1,5-IR4 según UNE-EN 13813 de MOLINS. Nivelación de pavimentos de uso industrial con mortero autonivelante cementoso de altas resistencias y endurecimiento rápido, con acabado protector de resinas epoxi antiácidas y de elevadas resistencias mecánicas, químicas a bases y ácidos diluidos, carburantes, aceites y aguas residuales, así como a la abrasión y al impacto. Productos asociados: 1- Soporte, 2- PROPAM® GRIP +, 3- Gama Betolevel 15/30, 4- BETOPOX PRIMER, 5- BETOPOX 92 AR
