# Sistema autonivelante para pavimentos de uso residencial con acabado cerámico sobre sistema de calefacción radiante, Popam Level Confort Tile de Molins

- Propiedad del archivo: CONSTRUNARIO
- Formato: FIEBDC-3/2012
- Programa: Construnario Versión 3.51
- Fecha de los precios: 09/07/2024
- Divisa: EUR

**PROLEVELCONFTILE** m2 Sistema autonivelante para pavimentos de uso residencial con acabado cerámico sobre sistema de calefacción radiante, Popam Level Confort Tile de Molins
Sistema autonivelante para pavimentos de uso residencial con acabado cerámico sobre sistema de calefacción radiante, Popam Level Confort Tile de Molins Nivelación de pavimento residencial con acabado cerámico sobre sistema de calefacción radiante mediante el Sistema PROPAM LEVEL CONFORT TILE de Molins. Compuesto por PROPAM GRIP +, imprimación monocomponente universal a base de resinas acrílicas en dispersión y áridos silíceos de cuarzo, promotor de adherencia y regulador de absorción para la aplicación de pavimentos y revestimientos cementosos y adhesivos de cerámica sobre todo tipo de soportes absorbentes, no absorbentes, yesos, anhidrita, metal, madera, tanto en interior como en exterior. Aplicación de mortero autonivelante cementoso de la GAMA NIVELANTE para la regularización, reparación y nivelación, en función del espesor, de pavimentos residenciales interiores y exteriores, de rápido endurecimiento, sin fisuras, de aplicación mediante vertido o bombeo y aptos para sistemas de calefacción radiante, clasificados según UNE-EN 13813. Solado cerámico colocado con PAM ECOGEL FLEX, adhesivo cementoso mejorado, de deslizamiento vertical nulo, tiempo abierto prolongado, deformable, con fibras y libre de polvo, clasificado como C2TES1 según UNE-EN 12004-1. Relleno de junta de colocación mediante BORADA CHROMA, mortero de rejuntado cementoso decorativo de fácil aplicación y limpieza, secado rápido, sin eflorescencias, bacteriostático y fungicida, especialmente diseñado para el relleno de juntas hasta 8 mm de ancho entre piezas cerámicas en cualquier tipo de pavimento o revestimiento, tanto en interior como en exterior, clasificado como RG2ArW según UNE-EN 13888. Nivelación de pavimentos de uso residencial con mortero autonivelante cementoso de altas resistencias y endurecimiento rápido, con acabado cerámico y rejuntado con mortero epoxi antiácido de elevadas prestaciones, bacteriostático y fungicida. Productos asociados: 1- Hormigón, mortero, antiguo pavimento, 2- PROPAM GRIP +, 3- GAMA NIVELANTE, 4- PAM ECOGEL FLEX, 5- PLAQUETA CERÁMICA, 6- BORADA CHROMA
