# Sistema de aislamiento térmico y acústico por el exterior con acabado acrílico, Propam® Aisterm Silence de Molins

- Propiedad del archivo: CONSTRUNARIO
- Formato: FIEBDC-3/2012
- Programa: Construnario Versión 3.51
- Fecha de los precios: 09/07/2024
- Divisa: EUR

**PROAISTSILEN** m2 Sistema de aislamiento térmico y acústico por el exterior con acabado acrílico, Propam® Aisterm Silence de Molins
Sistema de aislamiento térmico y acústico por el exterior con acabado acrílico, Propam® Aisterm Silence de Molins Aislamiento térmico por el exterior de fachadas, con el sistema Propam Aisterm SILENCE "MOLINS", con ETE 09/0005, compuesto por: panel de lana mineral, Propam Aisterm CE "MOLINS", según UNE-EN 13500, de xx mm de espesor, conductividad térmica ? =0,035 W/mK y 1000x600 mm, fijado al soporte con mortero adhesivo hidrófugo Propam Aisterm "MOLINS", de color gris y fijaciones mecánicas con taco de expansión y clavo de polipropileno Propam Aisterm ABC "MOLINS" en un número mínimo de 6 uds/m2; Capa base de espesor mínimo 3 mm constituida por mortero adhesivo hidrófugo Propam Aisterm "MOLINS", de color gris o blanco, armado con malla de fibra de vidrio antiálcalis, Propam Aisterm 160 "MOLINS", de color verde, de 3,5x3,8 mm de luz de malla, 160 g/m² de masa superficial y 0,6 mm de espesor; Capa de acabado de ( ) mm de espesor, de mortero acrílico Revat Plas /Revat Plas UF/ Revat Plas SLX/ Revat Plas UF SLX "MOLINS", color ( ), acabado fratasado, sobre imprimación, Revat Film "MOLINS", de color ( ). Incluso perfiles de arranque Propam Aisterm "MOLINS", de aluminio, perfiles de cierre superior Propam Aisterm "MOLINS", de aluminio, perfiles de esquina Propam Aisterm "MOLINS", de PVC, con malla, perfiles de cierre lateral Propam Aisterm "MOLINS", de aluminio, perfiles Propam Aisterm "MOLINS", para protección de cantos, cinta adhesiva de pintor para protección de la carpintería, masilla elastómera monocomponente Betoflex MS "MOLINS" y cordón de espuma de polietileno expandido de celdas cerradas Roundex "MOLINS" para sellado de juntas. El precio incluye la ejecución de remates en los encuentros con paramentos, revestimientos u otros elementos recibidos en su superficie. Sistema de Aislamiento térmico por el exterior (SATE) de fachadas de obra nueva y rehabilitación, realizado con panel de aislamiento de lana mineral y revestimiento de acabado de tipo acrílico modificado con siliconas y polisiloxanos, áridos seleccionados, aditivos, agentes fungicidas. Proporciona al edificio una elevada protección térmica y acústica, una excelente capacidad hidrófuga, fotocatalítica y descontaminante, sin disminuir el espacio interior de las viviendas, así como también ofrece una decoración de muy alta durabilidad. La combinación de sistemas de aislamiento acústico con el sistema de aislamiento térmico exterior SATE cubre la necesidad de aislar acústicamente, además del aislante térmico clásico. Este sistema disminuye la transmisión de ruido a la vez que logra el confort térmico y la eficiencia energética, aspectos elementales de la vivienda del Siglo XXI. Productos asociados: 1- Soporte, 2- PROPAM® AISTERM, 3- PROPAM® AISTERM PLACA LANA MINERAL, 4- PROPAM® AISTERM TACO FIJACIÓN, 5- GAMA AISTERM MALLA 160, 7- REVAT® PLAS SLX, 6- REVAT® FILM
