# Sistema de aislamiento térmico y antihumedad por el exterior con acabado acrílico, Propam® Aisterm Impe de Molins

- Propiedad del archivo: CONSTRUNARIO
- Formato: FIEBDC-3/2012
- Programa: Construnario Versión 3.51
- Fecha de los precios: 09/07/2024
- Divisa: EUR

**PROAISTEIMPE** m2 Sistema de aislamiento térmico y antihumedad por el exterior con acabado acrílico, Propam® Aisterm Impe de Molins
Sistema de aislamiento térmico y antihumedad por el exterior con acabado acrílico, Propam® Aisterm Impe de Molins Aislamiento térmico por el exterior de fachadas, con el sistema Propam Aisterm IMPE MOLINS, con ETE 09/0005, compuesto por: panel rígido de poliestireno extruido XPS, Propam Aisterm CE “MOLINS”, según UNE-EN 13164, de xx mm de espesor, conductividad térmica ? =0,034 W/mK y 1250x600 mm, fijado al soporte con mortero adhesivo hidrófugo Propam Aisterm MOLINS, de color gris y fijaciones mecánicas con taco de expansión y clavo de polipropileno Propam Aisterm ABC “MOLINS” en un número mínimo de 6 uds/m2. Capa base de espesor mínimo 3 mm constituida por mortero adhesivo hidrófugo Propam Aisterm “MOLINS”, de color gris o blanco, armado con malla de fibra de vidrio antiálcalis, Propam Aisterm 160 “MOLINS”, de color verde, de 3,5x3,8 mm de luz de malla, 160 g/m² de masa superficial y 0,6 mm de espesor; capa de acabado de ( )mm de espesor, de mortero acrílico Revat Plas /Revat Plas UF/ Revat Plas SLX/ Revat Plas UF SLX "MOLINS", color ( ), acabado fratasado, sobre imprimación, Revat Film “MOLINS”, de color ( ). Incluso perfiles de arranque Propam Aisterm “MOLINS”, de aluminio, perfiles de cierre superior Propam Aisterm”MOLINS”, de aluminio, perfiles de esquina Propam Aisterm MOLINS, de PVC, con malla, perfiles de cierre lateral Propam Aisterm “MOLINS”, de aluminio, perfiles Propam Aisterm “MOLINS”, para protección de cantos, cinta adhesiva de pintor para protección de la carpintería, masilla elastómera monocomponente de poliuretano Betoflex M20 “MOLINS” y cordón de espuma de polietileno expandido de celdas cerradas Roundex “MOLINS”, o bien Cinta Selladora a base de espuma de poliuretano precomprimida, para sellado de juntas. El precio incluye la ejecución de remates en los encuentros con paramentos, revestimientos u otros elementos recibidos en su superficie. Sistema de Aislamiento térmico por el exterior (SATE) de fachadas de obra nueva y rehabilitación, realizado con panel de aislamiento de poliestireno extruido (XPS) y revestimiento de acabado de tipo acrílico modificado con siliconas y polisiloxanos, áridos seleccionados, aditivos, agentes fungicidas. La elevada capacidad impermeable del panel de este Sistema SATE, unido a la característica hidrófuga, focatalítica y descontaminante del revestimiento, proporciona al edificio una elevada protección en ambientes húmedos y zócalos de fachadas, con un importante confort térmico, así como una decoración de gran durabilidad. Productos asociados: 1- Soporte, 2- PROPAM® AISTERM, 3- PROPAM® AISTERM PLACA XPS, 4- PROPAM® AISTERM TACO FIJACIÓN, 5- GAMA AISTERM MALLA 160, 7- REVAT® PLAS SLX, 6- REVAT® FILM
