# Sistema de aislamiento térmico por el exterior con acabado acrílico, Propam® Aisterm Confort

- Propiedad del archivo: CONSTRUNARIO
- Formato: FIEBDC-3/2012
- Programa: Construnario Versión 3.51
- Fecha de los precios: 09/07/2024
- Divisa: EUR

**PROAISTCONF** m2 Sistema de aislamiento térmico por el exterior con acabado acrílico, Propam® Aisterm Confort
Sistema de aislamiento térmico por el exterior con acabado acrílico, Propam® Aisterm Confort Aislamiento térmico por el exterior de fachadas, con el sistema Propam Aisterm CONFORT "MOLINS", con ETE 09/0005, compuesto por: panel rígido de poliestireno expandido EPS, Propam Aisterm CE "MOLINS", según UNE-EN 13163, de color blanco, conductividad térmica ? =0,037W/mK, de xx mm de espesor y 1000x500 mm, fijado al soporte con mortero adhesivo hidrófugo Propam Aisterm "MOLINS", de color gris y fijaciones mecánicas con taco de expansión y clavo de polipropileno Propam Aisterm ABC "MOLINS" en un número mínimo de 6 uds/m2. Capa base de espesor mínimo 3 mm constituida por mortero adhesivo hidrófugo Propam Aisterm "MOLINS", de color gris o blanco, armado con malla de fibra de vidrio antiálcalis, Propam Aisterm 160 "MOLINS", de color verde, de 3,5x3,8 mm de luz de malla, 160 g/m² de masa superficial y 0,6 mm de espesor; capa de acabado de xx mm de espesor, de mortero acrílico Revat Plas /Revat Plas UF/ Revat Plas SLX/ Revat Plas UF SLX "MOLINS", color XXX, acabado fratasado, sobre imprimación, Revat Film "MOLINS", de color XXX. Incluso perfiles de arranque Propam Aisterm "MOLINS", de aluminio, perfiles de cierre superior Propam Aisterm "MOLINS", de aluminio, perfiles de esquina Propam Aisterm "MOLINS", de PVC, con malla, perfiles de cierre lateral Propam Aisterm "MOLINS", de aluminio, perfiles Propam Aisterm "MOLINS", para protección de cantos, cinta adhesiva de pintor para protección de la carpintería, masilla elastómera monocomponente de poliuretano Betoflex M20 "MOLINS" y cordón de espuma de polietileno expandido de celdas cerradas Roundex "MOLINS", o bien Cinta Selladora a base de espuma de poliuretano precomprimida, para sellado de juntas. El precio incluye la ejecución de remates en los encuentros con paramentos, revestimientos u otros elementos recibidos en su superficie. Aislamiento térmico por el exterior (SATE) de fachadas de obra nueva y rehabilitación, realizado con panel de aislamiento de poliestireno expandido (EPS) y revestimiento de acabado de tipo acrílico modificado con siliconas y polisiloxanos, áridos seleccionados, aditivos, agentes fungicidas. Proporciona al edificio de una elevada protección térmica y acústica, una excelente capacidad hidrófuga, focatalítica y descontaminante, así como una decoración de muy alta durabilidad. Productos asociados: 1- Soporte, 2- PROPAM® AISTERM, 3- PROPAM® AISTERM PLACA EPS, 4- PROPAM® AISTERM TACO FIJACIÓN, 5- GAMA AISTERM MALLA 160, 7- REVAT® PLAS SLX, 6- REVAT® FILM
