# Sistema de impermeabilización de cubiertas, balcones y terrazas bajo cerámica, Propam® Stop Water Terrace Tile de Molins

- Propiedad del archivo: CONSTRUNARIO
- Formato: FIEBDC-3/2012
- Programa: Construnario Versión 3.51
- Fecha de los precios: 09/07/2024
- Divisa: EUR

**PROSTOWATTERTIL** m2 Sistema de impermeabilización de cubiertas, balcones y terrazas bajo cerámica, Propam® Stop Water Terrace Tile de Molins
Sistema de impermeabilización de cubiertas, balcones y terrazas bajo cerámica, Propam® Stop Water Terrace Tile de Molins Impermeabilización de pavimento de hormigón, recrecido de mortero o cerámica, mediante sistema PROPAM STOP WATER TERRACE TILE de MOLINS, compuesto por mortero hidráulico de recubrimiento flexible impermeabilizante formulado a base de cemento, áridos seleccionados, y resinas impermeabilizantes especiales, PROPAM IMPE FLEX de MOLINS. Apto a presión y contrapresión hasta 10 atm. Aplicado en dos manos en un espesor mínimo de 2 mm y reforzado con malla de fibra de vidrio BETOFIBER GLASS. Colocar banda elástica BETOTAPE SEAL en caso de juntas de dilatación, grietas vivas y uniones de paramento vertical y horizontal. Cumple con los requerimientos de la norma EN 1504_2 y está clasificado como CM O1 P según norma EN 14891, como impermeabilizante flexible bajo cerámica. Pasadas al menos 24 horas, colocación de baldosas cerámicas o piedra natural en pavimento exterior, con adhesivo cementoso mejorado, de deslizamiento nulo, tiempo abierto prolongado, deformable, con fibras y libre de polvo, clasificado como C2TES1 según UNE-EN 12004-1, PAM® ECOGEL FLEX de MOLINS. Pasadas al menos 24 horas, rejuntado con mortero cementoso mejorado coloreado de elevadas prestaciones, de absorción de agua reducida, alta resistencia a la abrasión, hidrorrepelente, con efecto antimoho y sin fisuras, especialmente diseñado para el relleno de juntas desde 1 hasta 8 mm de ancho entre piezas cerámicas en cualquier tipo de pavimento, clasificado como CG2WA según UNE-EN 13888, BORADA® CHROMA de MOLINS. Impermeabilización de cubiertas, balcones y terrazas con mortero hidráulico flexible y sus elementos auxiliares, con acabado cerámico y rejuntado con mortero de junta cementosa de elevadas prestaciones. Productos asociados: 1- Soporte, 3- BETOFIBER GLASS, 5- CERÁMICA, 2- PROPAM IMPE FLEX, 4- PAM ECOGEL FLEX, 6- BORADA® CHROMA
