# Aislamiento térmico por el exterior con acabado cerámico, Propam® Aisterm Ceram de Molins

- Propiedad del archivo: CONSTRUNARIO
- Formato: FIEBDC-3/2012
- Programa: Construnario Versión 3.51
- Fecha de los precios: 09/07/2024
- Divisa: EUR

**PROPAISTERCERA** m2 Aislamiento térmico por el exterior con acabado cerámico, Propam® Aisterm Ceram de Molins
Aislamiento térmico por el exterior con acabado cerámico, Propam® Aisterm Ceram de Molins Aislamiento térmico por el exterior de fachadas, con el sistema Propam Aisterm CERAM "MOLINS", con DIT 609R/21, compuesto por: panel rígido de poliestireno expandido EPS, EPS GRAFITO o XPS, Propam Aisterm CE "MOLINS", según UNE-EN 13163 (EPS, EPS GRAFITO), UNE-EN 13164 (XPS), de xx mm de espesor y formato 1000x500 mm (EPS, EPS GRAFITO), 1250x600 mm (XPS) fijado al soporte con mortero adhesivo hidrófugo Propam Aisterm "MOLINS", de color gris y fijaciones mecánicas con taco de expansión y clavo de polipropileno Propam Aisterm ABC "MOLINS" en un número mínimo de 6 uds/m2; capa base constituida por una capa de 1,5 mm de mortero adhesivo hidrófugo Propam Aisterm "MOLINS", de color gris o blanco, armado con malla de fibra de vidrio antiálcalis, Propam Aisterm 160 "MOLINS", de color verde, de 3,5x3,8 mm de luz de malla, 160 g/m² de masa superficial y 0,6 mm de espesor; fijaciones mecánicas con taco metálico atornillado Propam Aisterm ABCDE "MOLINS" en un número de 1 uds/m2, y capa de 1,5 mm de mortero adhesivo hidrófugo Propam Aisterm "MOLINS", de color gris o blanco; capa de acabado con aplacado cerámico tipo XXX colocado con adhesivo de elevadas prestaciones y alta deformabilidad VAT SUPERFLEX "MOLINS" C2TES2 según UNE EN 12004, y relleno de juntas de colocación de 1 a 15 mm con mortero hidrorrepelente antimoho BORADA PLUS "MOLINS" CG2WA según UNE EN 13888, color XXX. Incluso perfiles de arranque Propam Aisterm "MOLINS", de aluminio, perfiles de cierre superior Propam Aisterm "MOLINS", de aluminio, perfiles de esquina Propam Aisterm "MOLINS", de PVC, con malla, perfiles de cierre lateral Propam Aisterm "MOLINS", de aluminio, perfiles Propam Aisterm "MOLINS", para protección de cantos, cinta adhesiva de pintor para protección de la carpintería, masilla elastómera monocomponente de poliuretano Betoflex M20 "MOLINS" y cordón de espuma de polietileno expandido de celdas cerradas Roundex "MOLINS", o bien Cinta Selladora a base de espuma de poliuretano precomprimida, para sellado de juntas. El precio incluye la ejecución de remates en los encuentros con paramentos, revestimientos u otros elementos recibidos en su superficie. Aislamiento térmico por el exterior (SATE) de fachadas de obra nueva y rehabilitación, realizado con panel de aislamiento de poliestireno expandido (EPS) y revestimiento de acabado discontinuo de tipo aplacado cerámico. Productos asociados: 1- Soporte, 3- PROPAM® AISTERM, 5- PROPAM® AISTERM TACO FIJACIÓN, 7- PROPAM® AISTERM TACO FIJACIÓN ABCDE, 9- BALDOSA CERÁMICA, 11- BETOFLEX M20, 2- PROPAM® REVOC, 4. PROPAM® AISTERM PLACA EPS, 6- PROPAM® AISTERM MALLA 160, 8-. VAT SUPERFLEX, 10- BORADA CHROMA
