# Sistema de impermeabilización de baños y vestuarios con acabado cerámico bacteriostático, fungicida y antiácido, Propam Stop Water Space Luxe de Molins

- Propiedad del archivo: CONSTRUNARIO
- Formato: FIEBDC-3/2012
- Programa: Construnario Versión 3.51
- Fecha de los precios: 09/07/2024
- Divisa: EUR

**PROSTOPWATSPLUX** m2 Sistema de impermeabilización de baños y vestuarios con acabado cerámico bacteriostático, fungicida y antiácido, Propam Stop Water Space Luxe de Molins
Sistema de impermeabilización de baños y vestuarios con acabado cerámico bacteriostático, fungicida y antiácido, Propam Stop Water Space Luxe de Molins Impermeabilización de baños, duchas de obra y vestuarios con sistema PROPAM STOP WATER SPACE LUXE “MOLINS”, previa preparación del soporte y disponer de caídas si fuera necesario. Sistema de impermeabilización de los paramentos de hormigón, mortero de cemento, mediante mortero hidráulico de recubrimiento flexible impermeabilizante formulado a base de cemento, áridos seleccionados, y resinas impermeabilizantes especiales, PROPAM IMPE FLEX “MOLINS”. Apto a presión y contrapresión hasta 10 atm. Aplicado en dos manos en un espesor mínimo de 2 mm y reforzado en puntos singulares con banda elástica BETOTAPE SEAL y colocación de banda elástica BETOTAPE SUMIDERO si fuera necesario. Cumple con los requerimientos de la norma EN 1504_2 y está clasificado como CM O1 P según norma EN 14891. Posteriormente colocación de baldosas cerámicas y/o piedra natural en pavimentos y revestimientos interiores, con adhesivo cementoso mejorado, de deslizamiento vertical nulo, tiempo abierto prolongado, deformable, con fibras y libre de polvo, clasificado como C2TES1 según UNE-EN 12004-1 PAM® ECOGEL FLEX “MOLINS”. Rejuntado con mortero decorativo bicomponente a base de resinas reactivas, de fácil limpieza, bacteriostatico, fungicida, con total uniformidad de color y elevadas resistencias mecánicas y químicas, especialmente diseñado para el relleno de juntas desde 1 hasta 15 mm ancho entre piezas cerámicas en cualquier tipo de pavimento o revestimiento, tanto en interior como en exterior, clasificado como RG según UNE-EN 13888 BORADA® EPOLUXE “MOLINS”. Impermeabilización de baños, duchas de obra y vestuarios con mortero cementoso monocomponente de alta flexibilidad, seguida de colocación cerámica encolado con adhesivo cementoso de altas prestaciones, flexible y rejuntado con mortero epoxi decorativo estanco y antiácido. Productos asociados: 1- Soporte 2- PROPAM IMPE FLEX 3- BETOTAPE SEAL 4- BETOTAPE SUMIDERO 5- PAM ECOGEL FLEX 6- Plaqueta cerámica 7- BORADA EPOLUXE
