# Sistema de eliminación de humedades por capilaridad exterior, Propam Stop Water Dry Wall de Molins

- Propiedad del archivo: CONSTRUNARIO
- Formato: FIEBDC-3/2012
- Programa: Construnario Versión 3.51
- Fecha de los precios: 09/07/2024
- Divisa: EUR

**PROSTOPWATDRWALL** m2 Sistema de eliminación de humedades por capilaridad exterior, Propam Stop Water Dry Wall de Molins
Sistema de eliminación de humedades por capilaridad exterior, Propam Stop Water Dry Wall de Molins Eliminación de humedades por capilaridad exterior mediante sistema PROPAM STOP WATER DRY WALL “MOLINS”, previa preparación de soporte eliminando morteros y pinturas degradadas y hasta medio metro por encima de la línea de los efectos de la humedad capilar en el muro. Realizado de taladros de 10 mm ligeramente inclinados a 10 cm de la base y equidistantes a 10 cm procurando que su profundidad pase de la mitad del muro y que se realice en el llagueado. Aplicación de barrera química hidrófuga en base siloxanos para el tratamiento de humedades por capilaridad por la difusión del producto en la porosidad del muro PROPAM CREAM de MOLINS. Pasadas 24 horas, aplicación de mortero deshumidificador, decorativo, hidrófugo y traspirable para el saneamiento de muros afectados por humedad capilar y eflorescencias. Clase R-CSII (UNE-EN 998-1) PROPAM CAL SEC de Molins en un espesor medio de 20 mm y nunca inferior a 10 mm. Finalizar con revoco de cal, áridos seleccionados y aditivos específicos como capa de recubrimiento y rejuntado de mamposteria antigua de uso en obra nueva, rehabilitación y restauración de edificios, mediante aplicación manual o por proyección mecánica, de buena trabajabilidad, excelente adherencia y elevada impermeabilidad, clasificado como GP-CSII-W2 según EN 998-1 REVAT CAL ENFOSCADO de Molins en espesor medio de 10 mm y color según carta de colores Barrera de impermeabilización por inyección intramuro para cortar la subida de humedad por capilaridad unido a la colocación como revestimiento en exterior de mortero deshumidificante macroporoso transpirable. Productos asociados: 1.- Soporte dañado 2- Soporte ladrillo 3- PROPAM CREAM 4- PROPAM CAL SEC 5- REVAT CAL ENFOSCADO
