# Sistema de impermeabilización y protección de estructuras de hormigón, Propam Stop Water Concrete de Molins

- Propiedad del archivo: CONSTRUNARIO
- Formato: FIEBDC-3/2012
- Programa: Construnario Versión 3.51
- Fecha de los precios: 09/07/2024
- Divisa: EUR

**PROPSTOPWATCONC** m2 Sistema de impermeabilización y protección de estructuras de hormigón, Propam Stop Water Concrete de Molins
Sistema de impermeabilización y protección de estructuras de hormigón, Propam Stop Water Concrete de Molins Impermeabilización de hormigón con sistema PROPAM STOP WATER CONCRETE “MOLINS”, previa preparación de soporte eliminando frente de carbonatación por medios mecánicos y sustitución de varillas en caso necesario de pérdida de sección. Aplicación de mortero de reparación con inhibidores de la corrosión tixotrópico de alta adherencia monocomponente y sin retracción, de muy altas resistencias mecánicas, con inhibidores migratorios de la corrosión y reforzado con fibras, en espesores comprendidos entre 2 y 50 mm, especialmente formulado para la reparación, restauración, refuerzo estructural, control de humedad por protección, incremento de la resistividad mediante impregnación y recubrimiento de la armadura mediante revestimiento con barrera del hormigón, bajo ambientes agresivos. Cumple con los requerimientos de las normas EN 1504-3 clase R4, EN1504-2 y EN 1504-7. Dispone de Marcado CE2+ para usos en edificación y obras de ingeniería civil de todo tipo, PROPAM REPAR TECHNO 40 MCI de MOLINS. Una vez fraguado, impermeabilización y protección del paramento de hormigón, mediante mortero de dos componentes formulado con cementos, resinas sintéticas, aditivos y áridos seleccionados, formando un revestimiento completamente impermeable de muy alta flexibilidad y gran adherencia, aplicable tanto a presión directa como a contrapresión (más de 10 atm), resistente humedad permanente y la intemperie, FLEXITEC de MOLINS, apto para contacto con agua potable, resistente a cloruros y sulfatos. Aplicado en dos manos en un espesor mínimo de 2 mm y reforzado en puntos singulares con malla de fibra de vidrio BETOTAPE SEAL. Bajo los requerimientos de la norma EN 1504-2, con Marcado CE 2+ para usos en edificación y obras de ingeniería civil. Impermeabilización y protección de estructuras de hormigón en ambientes agresivos donde se requiera además de la reparación, un aumento de su resistividad frente a agentes externos como agua y sales de forma permanente. Ideal para reconstruir elementos de hormigón soterrados, en contacto con el terreno o en ambiente marino. Productos asociados: 1- Soporte 2- Soporte preparado 3- PROPAM® REPAR TECHNO 40 MCI 4- FLEXITEC
