# Sistema barrera de radón en solera de hormigón, Propam Stop Radón Concrete de Molins

- Propiedad del archivo: CONSTRUNARIO
- Formato: FIEBDC-3/2012
- Programa: Construnario Versión 3.51
- Fecha de los precios: 09/07/2024
- Divisa: EUR

**PROSTORADCONCRE** m2 Sistema barrera de radón en solera de hormigón, Propam Stop Radón Concrete de Molins
Sistema barrera de radón en solera de hormigón, Propam Stop Radón Concrete de Molins Barrera antiradón sobre hormigón, mortero de recrecido o soportes de albañilería con sistema PROPAM STOP RADON CONCRETE de “MOLINS”. Sellado de grietas y encuentros de elementos pasantes con sellador de polímero modificado con silano, BETOFLEX MS45 de MOLINS, endureciendo incluso con humedad, cumpliendo los requerimientos de las normas EN 15651-1 Tipo F EXT-INT CC y EN 15651-4 Tipo PW CC y elongación a rotura > 400%. Impermeabilización por impregnación de muros y solera de hormigón, mediante mortero hidráulico de recubrimiento flexible impermeabilizante y barrera contra gas radón formulado a base de cemento, áridos seleccionados, y resinas impermeabilizantes especiales, PROPAM IMPE FLEX RADON de MOLINS. Apto a presión y contrapresión hasta 10 atm. Aplicado en dos manos en un espesor mínimo de 2 mm y reforzado en puntos singulares como encuentros suelo pared, vigas, fisuras y tuberías pasantes con banda elástica BETOTAPE SEAL. Cumple con los requerimientos de la norma EN 1504-2 y la norma EN 14891, además certifica un coeficiente de difusión al gas radón = 3,4 x 10^-12 m²/s. La solución más efectiva para cortar la entrada al gas radón es el uso de membranas certificadas para tal fin. Este es un sistema de impermeabilización y aislamiento al gas radón en soportes de mortero y hormigón a favor y en contra de la presión hidrostática, perfectamente compatible con soportes de albañilería, ahorrando capas, tanto en obra nueva como rehabilitación. Productos asociados: 1- Soporte 2- BETOFLEX MS45 3- PROPAM® IMPE FLEX RADÓN 4- BETOTAPE SEAL 5- Textil protector 6- PROPAM RECRECIDO PRONTO 7- Pavimento ligero o acabado cerámico
