# Sistema de reparación estructural del hormigón armado, Propam® concrete repair de Molins

- Propiedad del archivo: CONSTRUNARIO
- Formato: FIEBDC-3/2012
- Programa: Construnario Versión 3.51
- Fecha de los precios: 09/07/2024
- Divisa: EUR

**PROCONCREPA** m2 Sistema de reparación estructural del hormigón armado, Propam® concrete repair de Molins
Sistema de reparación estructural del hormigón armado, Propam® concrete repair de Molins Restauración del hormigón a la forma y función especificada originalmente mediante mortero aplicado manual o proyectado, previa preparación de soporte eliminando el hormigón deteriorado o contaminado y sustitución de varillas en caso necesario de pérdida de sección. Protección de armaduras mediante recubrimiento, BETOPRIM de MOLINS, en base cementosa, arena de cuarzo, resinas acrílicas e inhibidores de corrosión que constituye un medio altamente alcalino y electroquímicamente reactivo frente a la corrosión, dotando de una superficie rugosa y pasivando el acero, cumple con los requerimientos de la norma EN 1504-7. Puente de unión, BETOPOX 93 de MOLINS, bicomponente a base de resinas epoxi sin disolventes, de baja viscosidad, sin pérdida de volumen, excelente adherencia, elevadas resistencias mecánicas y a la abrasión, para garantizar una perfecta adherencia entre el mortero fresco y el hormigón endurecido, cumple con la norma EN 1504-4. Mortero de reparación tixotrópico, PROPAM REPAR TECHNO 40 de MOLINS, de alta adherencia monocomponente y sin retracción, de muy altas resistencias mecánicas y reforzado con fibras, en espesores comprendidos entre 2 y 50 mm, especialmente formulado para la reparación, restauración, refuerzo estructural, control de humedad por protección, incremento de la resistividad mediante impregnación y recubrimiento de la armadura mediante revestimiento con barrera del hormigón, bajo ambientes agresivos. Cumple con los requerimientos de las normas EN 1504-3 clase R4, EN1504-2 y EN 1504-7. Dispone de Marcado CE 2+, para usos en edificación y obras de ingeniería civil de todo tipo. Revestimiento monocomponente, BETOPAINT de MOLINS, en base copolímeros acrílicos en dispersión acuosa, impermeable y permeable al vapor de agua, de elevada adherencia y altas resistencias a la intemperie y el envejecimiento, con acabado decorativo mate, especialmente recomendado para la protección de hormigones y morteros frente a la carbonatación, cumple con los requerimientos de la norma EN 1504-2. Restauración del hormigón a la forma y función especificada originalmente mediante mortero aplicado manual o proyectado. Reparación estructural de todo tipo de elementos como: Pilares, vigas, viguetas, cantos de forjado y losas. Estructuras industriales como chimeneas, torres de refrigeración, naves, etc. Puentes. Túneles y Estructuras enterradas. Reparación de Estructuras prefabricadas de hormigón. Rehabilitación de Estructuras de edificación. Productos asociados: 1- Soporte Resistente 2- BETOPRIM 3- BETOPOX 93 4- PROPAM REPAR TECHNO 40 5- BETOPAINT
