# Válvula reductora de presión a membrana, 3342 06 de Genebre. 1'' - De Genebre

- Propiedad del archivo: CONSTRUNARIO
- Formato: FIEBDC-3/2012
- Programa: Construnario Versión 3.51
- Fecha de los precios: 09/10/2024
- Divisa: EUR

**GEN_3342_06** u Válvula reductora de presión a membrana, 3342 06 de Genebre. 1'' - De Genebre
Precio: 166.78
Válvula reductora de presión a membrana, 3342 06 de Genebre. 1'' 1. Presión máx. de funcionamiento PN 25 bar 2. Campo de regulación de 1 a 6 bar mediante volante graduado con indicador de presión 3. Presión salida establecida 3 bar 4. Temperatura máxima de trabajo 80ºC 5. Reductora de presión a membrana 6. Volante regulador con indicador de presión 7. Filtro acero inoxidable AISI 304 de 500 micras 8. Compatible con agua, soluciones de Glicol (máximo 50%) y aire comprimido 9. Extremos roscados Macho (racor 2 piezas) según norma EN 10226-1 10. Conexión a manómetro 2 x ¼” s/ EN 10226-1 11. Ensayos según norma EN 1567 12. Certificado de conformidad Sanitaria ACS PN 25. Construcción en latón anticorrosión DZR según UNE-EN 12165. Membrana en EPDM reforzada en poliamida. Filtro en acero inox AISI 304, 500 micras. Juntas de EPDM. Muelle de acero galvanizado. Extremos rosca con racores M-M conico s/ EN 10226. Temperatura màx. de trabajo 80ºC. Presión máx. de trabajo 25 bar. Campo de regulación 1 a 6 bar. Presión de salida establecida 3 bar.
