# Válvula reductora de presión a pistón con bridas, 3344 12 de Genebre. 4'' - De Genebre

- Propiedad del archivo: CONSTRUNARIO
- Formato: FIEBDC-3/2012
- Programa: Construnario Versión 3.51
- Fecha de los precios: 09/10/2024
- Divisa: EUR

**GEN_3344_12** u Válvula reductora de presión a pistón con bridas, 3344 12 de Genebre. 4'' - De Genebre
Precio: 2299.31
Válvula reductora de presión a pistón con bridas, 3344 12 de Genebre. 4'' 1. Presión máxima de trabajo: 30 bar – 340 psi 2. Cuerpo en aleación de bronce CC499K según norma UNE-EN 1982 3. Componentes internos de latón CW614N s/ UNEEN 12164 y CW617N s/ UNE-EN 12165 4. Juntas tóricas en NBR 70sh / EPDM 5. Obturador en acero inoxidable AISI 304 6. Componentes de plástico en resina acetálica. 7. Campo de regulación de 1,5 a 7 bar / 20 -100 psi 8. Presión de salida establecida 3 bar 9. Ratio de reducción máximo: 5:1 10. Temperatura máxima de trabajo: 80ºC 11. Compatible con agua. 12. Extremos con bridas UNE EN 1092-3, PN16 13. Conexión para manómetro G1/4" 14. Certificado de conformidad Sanitaria ACS y WRAS Bridas DIN PN 10/16. Cuerpo aleación de bronce UNI EN 1982. Cierre inox. AISI 303. Juntas tóricas: NBR. Máxima presión de entrada 30 bar. Máx. temperatura de trabajo 80ºC. Rango de salida ajustable de 1,5 a 7 bar.
