# Brida roscada PN16, 3910I 09 de Genebre, 2'' - De Genebre

- Propiedad del archivo: CONSTRUNARIO
- Formato: FIEBDC-3/2012
- Programa: Construnario Versión 3.51
- Fecha de los precios: 09/10/2024
- Divisa: EUR

**GEN_3910I_09** u Brida roscada PN16, 3910I 09 de Genebre, 2'' - De Genebre
Precio: 78.32
Brida roscada PN16, 3910I 09 de Genebre, 2'' 1. Construcción en acero inoxidable AISI 304. 2. Rosca macho gas (BSP) según ISO 228. 3. Presión máxima de trabajo 16 bar (PN 16). 4. Principal aplicación para filtros autolimpiantes y reductoras de presión. Construcción en acero inox. AISI 304. Extremo rosca macho (ISO 228/1). Aplicación para filtros autolimpiantes y reductoras de presión
