# Brida roscada PN16, 3910I 10 de Genebre, 2 1/2'' - De Genebre

- Propiedad del archivo: CONSTRUNARIO
- Formato: FIEBDC-3/2012
- Programa: Construnario Versión 3.51
- Fecha de los precios: 09/10/2024
- Divisa: EUR

**GEN_3910I_10** u Brida roscada PN16, 3910I 10 de Genebre, 2 1/2'' - De Genebre
Precio: 94.32
Brida roscada PN16, 3910I 10 de Genebre, 2 1/2'' 1. Construcción en acero inoxidable AISI 304. 2. Rosca macho gas (BSP) según ISO 228. 3. Presión máxima de trabajo 16 bar (PN 16). 4. Principal aplicación para filtros autolimpiantes y reductoras de presión. Construcción en acero inox. AISI 304. Extremo rosca macho (ISO 228/1). Aplicación para filtros autolimpiantes y reductoras de presión
