# Colector de aspiración, 3777 09 07 de Genebre. 2''x1 1/4'' - De Genebre

- Propiedad del archivo: CONSTRUNARIO
- Formato: FIEBDC-3/2012
- Programa: Construnario Versión 3.51
- Fecha de los precios: 09/10/2024
- Divisa: EUR

**GEN_3777_09_07** Colector de aspiración, 3777 09 07 de Genebre. 2''x1 1/4'' - De Genebre
Precio: 138.08
Colector de aspiración, 3777 09 07 de Genebre. 2''x1 1/4'' 1. Construcción en acero inox. AISI 304. 2. Roscas gas cilíndricas (BSP) macho según ISO 228/1. 3. Presión máxima de trabajo 16 bar (PN 16). 4. Espesor del perfil de 1,5 mm. 5. Soldadura por el método TIG sin aporte de material. 6. Acabado superficial: desengrasado, decapado y pulido electrolítico. Construcción en acero inox AISI 304. Rosca gas (BSP) M, ISO 228/1
