# Extensor para bomba sumergida, 3789 08 de Genebre. 1 1/2''x1 1/2'' - De Genebre

- Propiedad del archivo: CONSTRUNARIO
- Formato: FIEBDC-3/2012
- Programa: Construnario Versión 3.51
- Fecha de los precios: 09/10/2024
- Divisa: EUR

**GEN_3789_08** u Extensor para bomba sumergida, 3789 08 de Genebre. 1 1/2''x1 1/2'' - De Genebre
Precio: 63.76
Extensor para bomba sumergida, 3789 08 de Genebre. 1 1/2''x1 1/2'' 1. Extensor roscado con gancho 2. Construcción en acero inoxidable AISI 304 3. Soldadura TIG 4. Extremos roscados macho según ISO 228/1. 5. Presión nominal 16 bar (PN16) Extensor roscado con gancho para bombas sumergibles. Construcción en acero inoxidable AISI 304. Extremos rosca gas (BSP) M, UNE-EN 228/1.
