# Presostato electrónico digital, 3782 02 de Genebre - De Genebre

- Propiedad del archivo: CONSTRUNARIO
- Formato: FIEBDC-3/2012
- Programa: Construnario Versión 3.51
- Fecha de los precios: 09/10/2024
- Divisa: EUR

**GEN_3782_02** u Presostato electrónico digital, 3782 02 de Genebre - De Genebre
Precio: 76.74
Para controlar la presión en bombas de agua. Tensión de conexión 110V - 230V (50/60 Hz) Potencia máxima de conexión 2,2 Kw. Presión máxima de trabajo 10 bar. Regulación 0,5 - 7 bar Grado de protección IP55. Conexión rosca gas (BSP) H, ISO 228/1. Temperatura máx. del agua 50ºC.
