# Controlador digital automático de bombas de agua, 3259 de Genebre. Potencia 2 CV - De Genebre

- Propiedad del archivo: CONSTRUNARIO
- Formato: FIEBDC-3/2012
- Programa: Construnario Versión 3.51
- Fecha de los precios: 09/10/2024
- Divisa: EUR

**GEN_3259** u Controlador digital automático de bombas de agua, 3259 de Genebre. Potencia 2 CV - De Genebre
Precio: 30.48
Controlador digital automático de bombas de agua, 3259 de Genebre. Potencia 2 CV 1. Tensión de conexión 110V-240V 50/60Hz 2. Intensidad máxima 16 (8) A 3. Máxima potencia de la bomba 2CV (1,5kw) 4. Índice de protección IP65 5. Presión máxima de trabajo 10 bar (1MPa) 6. Rango presión arranque: 0,5 - 4,5 bar 7. Rango presión parada: 1 - 8 bar 8. Rango arranque / paro por defecto: 1,5 – 3,5 bar 9. Temperatura máxima de trabajo 60º C 10. Conexiones R1" ISO 7/1 (EN 10226-1) Para activar / desactivar el funcionamiento de una bomba ens instalaciones y suministros. Tensión de conexión 110V - 230V ( 50/60 Hz). Intensidad max. 16A. Rango de presión de arranque 0,5 - 4,5 bar / paro 1 - 8 bar. Potencia de la bomba, hasta 2 CV. Max. presión de trabajo 10 bar. Max. temp. de trabajo 60ºC. Grado de protección IP 65.
