# Termomanometro Ø80, 3809 06 de Genebre. Salida posterior - De Genebre

- Propiedad del archivo: CONSTRUNARIO
- Formato: FIEBDC-3/2012
- Programa: Construnario Versión 3.51
- Fecha de los precios: 09/10/2024
- Divisa: EUR

**GEN_3809_06** u Termomanometro Ø80, 3809 06 de Genebre. Salida posterior - De Genebre
Precio: 30.48
Termomanometro Ø80, 3809 06 de Genebre. Salida posterior 1. Tamaño Ø80. 2. Manómetro con conexión posterior, rosca macho R 1/2” ISO 7/1 (UNE-EN 10226). 3. Termómetro bimetálico. 4. Caja de acero pintada color negro. 5. Tubo “Bourdon” y racor en latón según UNE-EN 12165. 6. Dial blanco: escala en negro. 7. Visor en Policarbonato. 8. Clase de precisión: cl. 2,5. 9. Graduación manómetro de 0 a 6 bar y termómetro de 20 a 120 ºC. Caja de acero pintada. Tubo Bourdon y rosca de latón según UNE-EN 12165. Rosca R1/2" macho ISO 7/1 (UNE-EN 10226). Rango de presión 0 - 6 bar. Clase de precisión 2,5. Termometro bimetalico. Rango de temperatura 20 a 120ºC.
