# Manómetro Ø 40, 3802 010 de Genebre. Salida posterior, rosca BSP. Bar: 0-10. PSI: 0-150 - De Genebre

- Propiedad del archivo: CONSTRUNARIO
- Formato: FIEBDC-3/2012
- Programa: Construnario Versión 3.51
- Fecha de los precios: 09/10/2024
- Divisa: EUR

**GEN_3802_010** u Manómetro Ø 40, 3802 010 de Genebre. Salida posterior, rosca BSP. Bar: 0-10. PSI: 0-150 - De Genebre
Precio: 4.75
Manómetro Ø 40, 3802 010 de Genebre. Salida posterior, rosca BSP. Bar: 0-10. PSI: 0-150 1. Tamaño Ø 40mm 2. Manómetro con conexión posterior, rosca macho (BSP) G 1/8” según ISO 228/1 3. Caja en ABS color negro 4. Tubo “Bourdon” y racor construcción en latón según norma UNE-EN 12165 5. Dial blanco: escala en negro (bar) y roja (psi). 6. Visor en Policarbonato 7. Clase de precisión: cl. 2,5 8. Graduaciones disponibles de 0 a 6 y 0 a 10 bar 9. Temperatura de trabajo: de -20ºC a 60ºC Caja ABS. Tubo bourdon y racor latón UNE-EN 12165. Rosca 1/8" macho gas (BSP). Graduaciones disponibles 0 a 6 y 0 a 10 bar. Salida posterior. Clase de precisión 2,5.
