# Válvula porta manómetro, 8020 02 de Genebre. 1/4'' - De Genebre

- Propiedad del archivo: CONSTRUNARIO
- Formato: FIEBDC-3/2012
- Programa: Construnario Versión 3.51
- Fecha de los precios: 09/10/2024
- Divisa: EUR

**GEN_8020_02** u Válvula porta manómetro, 8020 02 de Genebre. 1/4'' - De Genebre
Precio: 13.82
Válvula porta manómetro, 8020 02 de Genebre. 1/4'' 1. Presión máxima de trabajo 10 bar (PN10) 2. Cuerpo en latón UNE EN 12165 3. Extremos roscados gas (BSP) M-H s/ ISO 228/1 4. Temperatura máxima de trabajo 90ºC 5. Con orificio de purga o descarga 6. Mando manual de latón con funda termoplástica PN10. Construcción en latón UNE-EN 12165. Conexión roscada M-H segun ISO 228/1. Con orificio de purga. Mando manual de laton con funda termoplastica.
