# Separador térmico tipo lira, 8028 04 de Genebre. 1/2'' - De Genebre

- Propiedad del archivo: CONSTRUNARIO
- Formato: FIEBDC-3/2012
- Programa: Construnario Versión 3.51
- Fecha de los precios: 09/10/2024
- Divisa: EUR

**GEN_8028_04** u Separador térmico tipo lira, 8028 04 de Genebre. 1/2'' - De Genebre
Precio: 12.48
Separador térmico tipo lira, 8028 04 de Genebre. 1/2'' 1. Construcción del tubo en cobre según UNE-EN 1057 y conexiones extremas de latón según norma UNE-EN 12165. Acabado niquelado 2. Conexión M-H rosca (BSP) según ISO 228/1 3. Presión máxima de trabajo 25 bar (PN25) 4. Temperatura máxima de trabajo 120ºC 5. El separador térmico tiene el objetivo de reducir los golpes de ariete y la temperatura del fluido para prevenir los manómetros o cualquier otro elemento que pueda trabajar a presión. PN25. Construcción en cobre UNE-EN 1057 y extremos de laton UNE-EN 12165. Conexión roscada M-H segun ISO 228/1
