# Detentor escuadra para tubo de hierro con GE System, 70153 03 00 de Genebre. 3/8'' - De Genebre

- Propiedad del archivo: CONSTRUNARIO
- Formato: FIEBDC-3/2012
- Programa: Construnario Versión 3.51
- Fecha de los precios: 09/10/2024
- Divisa: EUR

**GEN_70153_03_00** u Detentor escuadra para tubo de hierro con GE System, 70153 03 00 de Genebre. 3/8'' - De Genebre
Precio: 6.80
Detentor escuadra para tubo de hierro con GE System, 70153 03 00 de Genebre. 3/8'' 1. Llave con conexión hembra para roscar. 2. Construcción en latón s/ UNE-EN 12164 -12165, acabado niquelado. 3. Regulación mediante llave hexagonal. 4. Juntas de cierre en NBR. 5. Conexión a tubería mediante rosca hembra según ISO 228/1. 6. Conexión al emisor mediante rosca macho según ISO 228/1. 7. Sistema de conexión al emisor mediante anillo roscado de PTFE (GE-system). 8. Temperatura máxima de trabajo 110 ºC. 9. Presión máxima de trabajo 10 bar. PN10. Construcción en laton UNE-EN 12165 niquelado. Juntas de NBR. Tapón de ABS. Conexión a tuberia mediante rosca hembra ISO 228/1. Conexión emisor mediante rosca macho ISO 228/1 con GE-System. Temp. max. 110ºC
