# Kit-Ge Termostatizable GE-SYSTEM, 79001 04 16 de Genebre. 1/2''. Para tubo multicapa - De Genebre

- Propiedad del archivo: CONSTRUNARIO
- Formato: FIEBDC-3/2012
- Programa: Construnario Versión 3.51
- Fecha de los precios: 09/10/2024
- Divisa: EUR

**GEN_79001_04_16** u Kit-Ge Termostatizable GE-SYSTEM, 79001 04 16 de Genebre. 1/2''. Para tubo multicapa - De Genebre
Precio: 22.93
Kit-Ge Termostatizable GE-SYSTEM, 79001 04 16 de Genebre. 1/2''. Para tubo multicapa 6. El kit se compone de la válvula termostatizable 70048 04 00, detentor 70564 04 00 y dos racores 70070 16 00 para tubo multicapa 7. Construcción en latón s/ UNE-EN 12164 -12165, acabado niquelado 8. Temperatura máxima de trabajo 95 ºC. 9. Presión máxima de trabajo 10 bar 10. Conexión a tubería mediante rosca macho W24,5 x 19h/1" Se compone de la válvula termostatizable 70048 04 00, detentor 70564 04 00 y dos racor para tubo multicapa 70070 16 00. Construcción en latón. Temperatura máxima de trabajo 95ºC. Presión máxima de trabajo 10 bar
